# Automatiktüren alle Liegenschaften
Angebotsaufforderung (GAEB DA XML 3.1, DA83)
Projekt: 51-26-R001
Währung: EUR
Rahmenvertrag:
  MinContrVal: 0.00
  MinContrAwd: 0.00
  MaxContrVal: 250000.00
Erstellt mit: GXML Toolbox V3.3 R20230829, iTWO_64 V24.0.563, 23.07.2026

## 51-26-R1 Wartung und Instandsetzung von Automatiktüren
Datum: 23.07.2026

*Hinweis*

### Bereich 1 Wartung und Inspektion

**Ausführungsbeschreibung 1**

#### Abschnitt 1.1 Wartung und Inspektion RTG

**1.1.10 Türanlagen TN, 1- flügelig**
*** gemäß Ausführungsbeschreibung 1
Menge: 31,000 Stk

**1.1.20 Türanlagen TN, 2- flügelig**
*** gemäß Ausführungsbeschreibung 1
Menge: 9,000 Stk

**1.1.30 Türanlagen TGA, Schnetz 1- flügelig**
*** gemäß Ausführungsbeschreibung 1
Menge: 2,000 Stk

**1.1.40 Türanlagen, Powerdrive 1- flügelig**
*** gemäß Ausführungsbeschreibung 1
Menge: 3,000 Stk

**1.1.50 Türanlagen TXP, 1- flügelig**
*** gemäß Ausführungsbeschreibung 1
Menge: 2,000 Stk

**1.1.60 Türanlagen, Max 30 1- flügelig**
*** gemäß Ausführungsbeschreibung 1
Menge: 2,000 Stk

**1.1.70 Türanlagen, ZA 81/800 1- flügelig**
*** gemäß Ausführungsbeschreibung 1
Menge: 4,000 Stk

**1.1.80 Karusseldrehtüranlagen TGAV**
*** gemäß Ausführungsbeschreibung 1
Menge: 2,000 Stk

**1.1.90 Türanlage TGA, 1- flügelig**
*** gemäß Ausführungsbeschreibung 1
Menge: 1,000 Stk

**1.1.100 Türanlage 1401 Fire, 1- flügelig**
*** gemäß Ausführungsbeschreibung 1
Menge: 3,000 Stk

**1.1.110 Türanlage 1401 Fire, 2- flügelig**
Menge: 2,000 Stk

**1.1.120 Feststellanlagen T90, Hubklappe**
*** gemäß Ausführungsbeschreibung 1
Menge: 2,000 Stk

**1.1.130 Ölwechsel für TN Antriebe**
*** gemäß Ausführungsbeschreibung 1
Menge: 280,000 ltr

#### Abschnitt 1.2 Wartung und Inspektion JKH

**1.2.10 Türanlagen ED 200, ED 200 Z 1- flügelig**
*** gemäß Ausführungsbeschreibung 1
Menge: 9,000 Stk

**1.2.20 Türanlagen ED 200, ED 200 Z 2- flügelig**
*** gemäß Ausführungsbeschreibung 1
Menge: 4,000 Stk

**1.2.30 Türanlage ED 250, 1- flügelig**
*** gemäß Ausführungsbeschreibung 1
Menge: 27,000 Stk

**1.2.40 Türanlagen TSA 160, 1- flügelig**
*** gemäß Ausführungsbeschreibung 1
Menge: 10,000 Stk

**1.2.50 Türanlagen TSA 160, 2- flügelig**
*** gemäß Ausführungsbeschreibung 1
Menge: 9,000 Stk

**1.2.60 Türanlagen, Smartdrive**
*** gemäß Ausführungsbeschreibung 1
Menge: 3,000 Stk

**1.2.70 Türanlage SD 2**
*** gemäß Ausführungsbeschreibung 1
Menge: 1,000 Stk

#### Abschnitt 1.3 Wartung und Inspektion PLH

**1.3.10 Türanlagen Tormax Imotion 2302, 1- flügelig**
*** gemäß Ausführungsbeschreibung 1
Menge: 4,000 Stk

**1.3.20 Türanlagen Tormax Imotion 2202A, 1- flügelig**
Menge: 8,000 Stk

**1.3.30 Türanlagen Tormax Imotion 2202A, 2- flügelig**
Menge: 6,000 Stk

**1.3.40 Türanlagen, manuell, 1- flügelig**
*** gemäß Ausführungsbeschreibung 1
Menge: 3,000 Stk

**1.3.50 Türanlagen Slimdrive SDF, 1- flügelig**
*** gemäß Ausführungsbeschreibung 1
Menge: 6,000 Stk

**1.3.60 Türanlagen Econodrive EL, 1- flügelig**
*** gemäß Ausführungsbeschreibung 1
Menge: 5,000 Stk

**1.3.70 Türanlagen TSA 160, 2- flügelig**
*** gemäß Ausführungsbeschreibung 1
Menge: 3,000 Stk

**1.3.80 Türanlage ED 200, 1- flügelig**
*** gemäß Ausführungsbeschreibung 1
Menge: 1,000 Stk

**1.3.90 Türanlage ED 250, 2 flügelig**
*** gemäß Ausführungsbeschreibung 1
Menge: 1,000 Stk

**1.3.100 Türanlagen Slimdrive SL, 1- flügelig**
*** gemäß Ausführungsbeschreibung 1
Menge: 1,000 Stk

**1.3.110 Türanlage 2M-NT**
Menge: 2,000 Stk

#### Abschnitt 1.4 Wartung und Inspektion MELH

**1.4.10 Türanlagen ED 200, 2- flügelig**
*** gemäß Ausführungsbeschreibung 1
Menge: 5,000 Stk

**1.4.20 Türanlagen ED 250, 1- flügelig**
Menge: 3,000 Stk

**1.4.30 Türanlagen ED 100, 1- flügelig**
Menge: 1,000 Stk

**1.4.40 Türanlagen TV, 1- flügelig**
*** gemäß Ausführungsbeschreibung 1
Menge: 2,000 Stk

**1.4.50 Türanlagen TN, 1- flügelig**
*** gemäß Ausführungsbeschreibung 1
Menge: 3,000 Stk

**1.4.60 Türanlagen Tormax Imotion 2401, 1- flügelig**
*** gemäß Ausführungsbeschreibung 1
Menge: 4,000 Stk

**1.4.70 Türanlagen Tormax Imotion 2302, 1- flügelig**
*** gemäß Ausführungsbeschreibung 1
Menge: 8,000 Stk

**1.4.80 Türanlagen Tormax 1401, 1- flügelig**
*** gemäß Ausführungsbeschreibung 1
Menge: 7,000 Stk

**1.4.90 Türanlagen Tormax 2301, 1- flügelig**
Menge: 2,000 Stk

**1.4.100 Türanlagen TDA, 1- flügelig**
*** gemäß Ausführungsbeschreibung 1
Menge: 3,000 Stk

**1.4.110 Türanlagen TSA, 1- flügelig**
*** gemäß Ausführungsbeschreibung 1
Menge: 3,000 Stk

**1.4.120 Türanlage TSA, 2- flügelig**
*** gemäß Ausführungsbeschreibung 1
Menge: 1,000 Stk

**1.4.130 Türanlagen Win Drive, 1- flügelig**
*** gemäß Ausführungsbeschreibung 1
Menge: 2,000 Stk

**1.4.140 Türanlagen Max 30, 2 Antriebe**
*** gemäß Ausführungsbeschreibung 1
Menge: 3,000 Stk

**1.4.150 Türanlage Poststelle GEZE, 2- flügelig**
*** gemäß Ausführungsbeschreibung 1
Menge: 1,000 Stk

**1.4.160 Türanlage GEZE, EMD-F**
Menge: 3,000 Stk

**1.4.170 Türanlage GEZE, EMD**
Menge: 2,000 Stk

**1.4.180 Ölwechsel für TN- und TV Antriebe**
*** gemäß Ausführungsbeschreibung 1
Menge: 81,000 ltr.

#### Abschnitt 1.5 Wartung und Inspektion RPP

**1.5.10 Türanlage ED 200, 1- flügelig**
*** gemäß Ausführungsbeschreibung 1
Menge: 1,000 Stk

**1.5.20 Türanlagen ED 200, 2- flügelig**
*** gemäß Ausführungsbeschreibung 1
Menge: 2,000 Stk

**1.5.30 Türanlage ED 250, 2- flügelig**
*** gemäß Ausführungsbeschreibung 1
Menge: 2,000 Stk

**1.5.40 Türanlage TV, 2- flügelig**
*** gemäß Ausführungsbeschreibung 1
Menge: 1,000 Stk

**1.5.50 Türanlage TDA, 1- flügelig**
*** gemäß Ausführungsbeschreibung 1
Menge: 1,000 Stk

**1.5.60 Türanlagen 1401, 1- flügelig**
*** gemäß Ausführungsbeschreibung 1
Menge: 5,000 Stk

**1.5.70 Türanlagen 1401, 2- flügelig**
*** gemäß Ausführungsbeschreibung 1
Menge: 3,000 Stk

**1.5.80 Rollgitteranlage Elero 11/10 NHK**
*** gemäß Ausführungsbeschreibung 1
Menge: 1,000 Stk

**1.5.90 Schiebetüranlage, 2201 FRW**
*** gemäß Ausführungsbeschreibung 1
Menge: 1,000 Stk

**1.5.100 Schiebetüranlage ES 200C**
*** gemäß Ausführungsbeschreibung 1
Menge: 1,000 Stk

**1.5.110 Türanlage EMD-F**
*** gemäß Ausführungsbeschreibung 1
Menge: 1,000 Stk

**1.5.120 Ölwechsel für TV Antriebe**
*** gemäß Ausführungsbeschreibung 1
Menge: 18,000 ltr

#### Abschnitt 1.6 Unter den Linden 50

**1.6.10 Drehtür E A**
*** gemäß Ausführungsbeschreibung 1
Menge: 1,000 Stk

**1.6.20 Drehtür E I**
*** gemäß Ausführungsbeschreibung 1
Menge: 1,000 Stk

**1.6.30 Drehtür A A**
*** gemäß Ausführungsbeschreibung 1
Menge: 1,000 Stk

**1.6.40 Drehtür A I**
*** gemäß Ausführungsbeschreibung 1
Menge: 1,000 Stk

**1.6.50 Drehtür Behinderten-WC Süd, EG**
*** gemäß Ausführungsbeschreibung 1
Menge: 1,000 Stk

**1.6.60 Drehtür Behinderten-WC Süd, 1. OG**
*** gemäß Ausführungsbeschreibung 1
Menge: 1,000 Stk

**1.6.70 Drehtür Behinderten-WC Nord, 1. OG**
*** gemäß Ausführungsbeschreibung 1
Menge: 1,000 Stk

**1.6.80 Drehtür Behinderten-WC Süd, 2. OG**
*** gemäß Ausführungsbeschreibung 1
Menge: 1,000 Stk

**1.6.90 Drehtür Behinderten-WC Nord 2,. OG**
*** gemäß Ausführungsbeschreibung 1
Menge: 1,000 Stk

**1.6.100 Drehtür Behinderten-WC Süd, 3. OG**
*** gemäß Ausführungsbeschreibung 1
Menge: 1,000 Stk

**1.6.110 Drehtür Behinderten-WC Nord, 3. OG**
*** gemäß Ausführungsbeschreibung 1
Menge: 1,000 Stk

**1.6.120 Drehtür Behinderten-WC Süd, 4. OG**
*** gemäß Ausführungsbeschreibung 1
Menge: 1,000 Stk

**1.6.130 Drehtür Behinderten-WC Nord, 4. OG**
*** gemäß Ausführungsbeschreibung 1
Menge: 1,000 Stk

**1.6.140 Drehtür Behinderten-WC Süd, 5. OG**
*** gemäß Ausführungsbeschreibung 1
Menge: 1,000 Stk

**1.6.150 Drehtür Behinderten-WC Nord, 5. OG**
*** gemäß Ausführungsbeschreibung 1
Menge: 1,000 Stk

**1.6.160 Dachluke Nord**
*** gemäß Ausführungsbeschreibung 1
Menge: 1,000 Stk

**1.6.170 Dachluke Süd**
*** gemäß Ausführungsbeschreibung 1
Menge: 1,000 Stk

**1.6.180 Drehtür Mittelstraße 2**
*** gemäß Ausführungsbeschreibung 1
Menge: 1,000 Stk

**1.6.190 Drehtür TH 4/1**
*** gemäß Ausführungsbeschreibung 1
Menge: 1,000 Stk

**1.6.200 Drehtür TH 4/2**
*** gemäß Ausführungsbeschreibung 1
Menge: 1,000 Stk

**1.6.210 Drehtür TH 1/1**
*** gemäß Ausführungsbeschreibung 1
Menge: 1,000 Stk

**1.6.220 Drehtür TH 1/2**
*** gemäß Ausführungsbeschreibung 1
Menge: 1,000 Stk

**1.6.230 Drehtür TH 6/1**
*** gemäß Ausführungsbeschreibung 1
Menge: 1,000 Stk

**1.6.240 Drehtür TH 6/2**
*** gemäß Ausführungsbeschreibung 1
Menge: 1,000 Stk

#### Abschnitt 1.7 Unter den Linden 71

**1.7.10 Drehtür Behinderten-WC, EG**
*** gemäß Ausführungsbeschreibung 1
Menge: 1,000 Stk

**1.7.20 Drehtür Behinderten-WC, 1. OG**
*** gemäß Ausführungsbeschreibung 1
Menge: 1,000 Stk

**1.7.30 Drehtür Behinderten-WC, 2. OG**
*** gemäß Ausführungsbeschreibung 1
Menge: 1,000 Stk

**1.7.40 Drehtür Behinderten-WC, 3. OG**
*** gemäß Ausführungsbeschreibung 1
Menge: 1,000 Stk

**1.7.50 Drehtür Behinderten-WC, 4. OG**
*** gemäß Ausführungsbeschreibung 1
Menge: 1,000 Stk

**1.7.60 Türen Hof**
*** gemäß Ausführungsbeschreibung 1
Menge: 2,000 Stk

**1.7.70 Pforte Eingang/Ausgang außen**
*** gemäß Ausführungsbeschreibung 1
Menge: 2,000 Stk

**1.7.80 Pforte Eingang/Ausgang innen**
*** gemäß Ausführungsbeschreibung 1
Menge: 2,000 Stk

#### Abschnitt 1.8 Wilhelmstr. 60

**1.8.10 Drehtür Behinderten-WC EG**
*** gemäß Ausführungsbeschreibung 1
Menge: 1,000 Stk

**1.8.20 Drehtür Behinderten-WC 1. OG**
*** gemäß Ausführungsbeschreibung 1
Menge: 1,000 Stk

**1.8.30 Drehtür Behinderten-WC 2. OG**
*** gemäß Ausführungsbeschreibung 1
Menge: 1,000 Stk

**1.8.40 Drehtür Behinderten-WC 3. OG**
*** gemäß Ausführungsbeschreibung 1
Menge: 1,000 Stk

**1.8.50 Drehtür Behinderten-WC 4. OG**
*** gemäß Ausführungsbeschreibung 1
Menge: 1,000 Stk

**1.8.60 Drehtür Büro 2, OG**
*** gemäß Ausführungsbeschreibung 1
Menge: 1,000 Stk

**1.8.70 Hoftor und Zugang zum Aufzug**
Menge: 2,000 Stk

#### Abschnitt 1.9 Wilhelmstr. 64

**1.9.10 Pforte Eingang/Ausgang außen und Röntgenstrecke**
*** gemäß Ausführungsbeschreibung 1
Menge: 3,000 Stk

**1.9.20 Pforte Eingang/Ausgang innen**
*** gemäß Ausführungsbeschreibung 1
Menge: 2,000 Stk

**1.9.30 Hof, Drehflügeltür**
*** gemäß Ausführungsbeschreibung 1
Menge: 1,000 Stk

**1.9.40 Behinderten WC, Drehflügeltür**
*** gemäß Ausführungsbeschreibung 1
Menge: 1,000 Stk

#### Abschnitt 1.10 Wilhelmstr. 65

**1.10.10 Drehtür 2-flügelig, Tunnel**
*** gemäß Ausführungsbeschreibung 1
Menge: 1,000 Stk

**1.10.20 Drehtür Schleuse, Eingang Aussen**
*** gemäß Ausführungsbeschreibung 1
Menge: 1,000 Stk

**1.10.30 Drehtür Schleuse, Eingang Innen**
*** gemäß Ausführungsbeschreibung 1
Menge: 1,000 Stk

**1.10.40 Drehtür Schleuse, Ausgang Innen**
*** gemäß Ausführungsbeschreibung 1
Menge: 1,000 Stk

**1.10.50 Drehtür Schleuse, Ausgang Aussen**
*** gemäß Ausführungsbeschreibung 1
Menge: 1,000 Stk

**1.10.60 Drehtür zum Hof**
*** gemäß Ausführungsbeschreibung 1
Menge: 1,000 Stk

**1.10.70 Drehtür Behinderten-Eingang**
*** gemäß Ausführungsbeschreibung 1
Menge: 1,000 Stk

**1.10.80 Karusselltür Haupteingang**
*** gemäß Ausführungsbeschreibung 1
Menge: 1,000 Stk

**1.10.90 Drehtür Eingang Ausweisstelle**
*** gemäß Ausführungsbeschreibung 1
Menge: 1,000 Stk

**1.10.100 Drehtür Ausweisstelle**
*** gemäß Ausführungsbeschreibung 1
Menge: 1,000 Stk

#### Abschnitt 1.11 Neustädtische Kirchstr. 14

**1.11.10 Eingangstür Pforte**
*** gemäß Ausführungsbeschreibung 1
Menge: 1,000 Stk

**1.11.20 Innen, Drehflügeltür**
Menge: 1,000 Stk

**1.11.30 Vereinzelungsanlage**
Menge: 1,000 Stk

#### Abschnitt 1.12 Neustädtische Kirchstr. 15

**1.12.10 Fenster F 01**
*** gemäß Ausführungsbeschreibung 1
Menge: 1,000 Stk

**1.12.20 Drehtür Behindertenzugang**
*** gemäß Ausführungsbeschreibung 1
Menge: 1,000 Stk

#### Abschnitt 1.13 Schadowstr. 12-13

**1.13.10 Pforte Eingang/Ausgang, innen und außen**
*** gemäß Ausführungsbeschreibung 1
Menge: 4,000 Stk

**1.13.20 Röntgenstrecke**
*** gemäß Ausführungsbeschreibung 1
Menge: 1,000 Stk

**1.13.30 Pfortenloge, Kippfenster**
*** gemäß Ausführungsbeschreibung 1
Menge: 1,000 Stk

#### Abschnitt 1.14 Dorotheenstr. 90

**1.14.10 Drehtür Schleuse, Eingang und Ausgang**
*** gemäß Ausführungsbeschreibung 1
Menge: 4,000 Stk

**1.14.20 Drehtür Seitenflügel, Treppenaus**
*** gemäß Ausführungsbeschreibung 1
Menge: 2,000 Stk

**1.14.30 Drehtür Seitenflügel, Treppenaus**
*** gemäß Ausführungsbeschreibung 1
Menge: 2,000 Stk

#### Abschnitt 1.15 Dorotheenstr. 93

**1.15.10 Drehtür Schleuse, Eingang außen**
*** gemäß Ausführungsbeschreibung 1
Menge: 1,000 Stk

**1.15.20 Drehtür Schleuse, Eingang innen**
*** gemäß Ausführungsbeschreibung 1
Menge: 1,000 Stk

**1.15.30 Drehtür Schleuse, Ausgang innen**
*** gemäß Ausführungsbeschreibung 1
Menge: 1,000 Stk

**1.15.40 Drehtür Schleuse, Ausgang außen**
*** gemäß Ausführungsbeschreibung 1
Menge: 1,000 Stk

**1.15.50 Drehtür, Behinderteneingang**
*** gemäß Ausführungsbeschreibung 1
Menge: 1,000 Stk

**1.15.60 Drehtür, Hof**
*** gemäß Ausführungsbeschreibung 1
Menge: 1,000 Stk

#### Abschnitt 1.16 Luisenstr. 32 - 34

**1.16.10 Drehtür, Pforte**
*** gemäß Ausführungsbeschreibung 1
Menge: 1,000 Stk

**1.16.20 Drehtür, Personaleingang**
*** gemäß Ausführungsbeschreibung 1
Menge: 1,000 Stk

**1.16.30 Drehtür, Behinderten-WC Haus 3**
*** gemäß Ausführungsbeschreibung 1
Menge: 1,000 Stk

**1.16.40 Drehtür, E A**
*** gemäß Ausführungsbeschreibung 1
Menge: 1,000 Stk

**1.16.50 Drehtür, E I**
*** gemäß Ausführungsbeschreibung 1
Menge: 1,000 Stk

#### Abschnitt 1.17 Deutscher Dom

**1.17.10 Behinderten WC**
*** gemäß Ausführungsbeschreibung 1
Menge: 2,000 Stk

#### Abschnitt 1.18 Luisen-Block-West Modul-Bauten

**1.18.10 Drehtür, Hauptpforte**
*** gemäß Ausführungsbeschreibung 1
Menge: 4,000 Stk

**1.18.20 Drehtür, Nebenpforte**
*** gemäß Ausführungsbeschreibung 1
Menge: 2,000 Stk

**1.18.30 Hoftür, 2 flügelig**
*** gemäß Ausführungsbeschreibung 1
Menge: 1,000 Stk

**1.18.40 Fahrradraum**
Menge: 1,000 Stk

**1.18.50 Fluchtwegterminal**
*** gemäß Ausführungsbeschreibung 1
Menge: 4,000 Stk

**1.18.60 Behinderten WC**
*** gemäß Ausführungsbeschreibung 1
Menge: 14,000 Stk

#### Abschnitt 1.19 Prüfen elektrischer Anlagen

**1.19.10 Prüfung nach DGUV Vorschrift 3**
Menge: 352,000 Stk

**1.19.20 Gefährdungsanalyse**
Menge: 10,000 Stk

### Bereich 2 Instandsetzung und Störungsbeseitigung

#### Abschnitt 2.1 Stundensätze

**Ausführungsbeschreibung 2**

**2.1.10 Fachkraft für Automatiktüranlagen**
*** gemäß Ausführungsbeschreibung 2
Menge: 750,000 h

**2.1.20 Fachkraft für Automatiktüranlagen**
*** gemäß Ausführungsbeschreibung 2
Menge: 50,000 h

**2.1.30 Fachkraft für Automatiktüranlagen**
*** gemäß Ausführungsbeschreibung 2
Menge: 40,000 h

**2.1.40 Fachkraft für Automatiktüranlagen**
*** gemäß Ausführungsbeschreibung 2
Menge: 20,000 h

**2.1.50 An- und Abfahrtspauschale**
Menge: 30,000 Stk

#### Abschnitt 2.2 Materialeinkauf

**Ausführungsbeschreibung 3**

**2.2.10 Instandsetzungsmaterial mit Zuschlag**
Menge: 20000,000 EUR

**2.2.20 Notöffnungsgummi 2401**
*** gemäß Ausführungsbeschreibung 3
Menge: 10,000 Stk

**2.2.30 Zahnriemen 2202**
*** gemäß Ausführungsbeschreibung 3
Menge: 4,000 Stk

**2.2.40 Zahnriemen 2302**
Menge: 4,000 Stk

**2.2.50 Zahnriemen 2401**
Menge: 4,000 Stk

**2.2.60 Bodengleiter**
*** gemäß Ausführungsbeschreibung 3
Menge: 5,000 Stk

**2.2.70 Tormax/Landert Group AG 1201 Swing Door Drive**
*** gemäß Ausführungsbeschreibung 3
Menge: 2,000 Stk

**2.2.80 Steuerung für Schiebetüren Tormax 2201**
*** gemäß Ausführungsbeschreibung 3
Menge: 2,000 Stk

**2.2.90 TORMAX iMotion 1301 Swing Door Drive**
*** gemäß Ausführungsbeschreibung 3
Menge: 2,000 Stk

**2.2.100 Automatische Schiebetür Tormax 2401 Sliding-Door-Drive**
*** gemäß Ausführungsbeschreibung 3
Menge: 2,000 Stk

**2.2.110 Tormx/Landert Group AG 1401.FIRE**
*** gemäß Ausführungsbeschreibung 3
Menge: 1,000 Stk

**2.2.120 Gestänge TDA**
*** gemäß Ausführungsbeschreibung 3
Menge: 2,000 Stk

**2.2.130 Motorriegel SVP**
*** gemäß Ausführungsbeschreibung 3
Menge: 2,000 Stk

**2.2.140 Steuerung für einen Motorriegel SVP**
*** gemäß Ausführungsbeschreibung 3
Menge: 1,000 Stk

**2.2.150 SVP Kabel**
*** gemäß Ausführungsbeschreibung 3
Menge: 2,000 Stk

**2.2.160 Gestänge ED 200**
*** gemäß Ausführungsbeschreibung 3
Menge: 2,000 Stk

**2.2.170 Antrieb ED 250**
*** gemäß Ausführungsbeschreibung 3
Menge: 5,000 Stk

**2.2.180 Bewegungsmelder Merkur**
*** gemäß Ausführungsbeschreibung 3
Menge: 5,000 Stk

**2.2.190 Radarbewegungsmelder Eagle 3**
*** gemäß Ausführungsbeschreibung 3
Menge: 5,000 Stk

**2.2.200 Radarbewegungsmelder One HM**
*** gemäß Ausführungsbeschreibung 3
Menge: 5,000 Stk

**2.2.210 Rauchschalter RM-ED**
*** gemäß Ausführungsbeschreibung 3
Menge: 5,000 Stk

**2.2.220 Hekatron Rauchschalter**
*** gemäß Ausführungsbeschreibung 3
Menge: 5,000 Stk

**2.2.230 Bewegungsmelder Prime Tec A**
*** gemäß Ausführungsbeschreibung 3
Menge: 5,000 Stk

**2.2.240 E-Öffner 14 RR**
*** gemäß Ausführungsbeschreibung 3
Menge: 3,000 Stk

**2.2.250 E-Öffner 19 E**
*** gemäß Ausführungsbeschreibung 3
Menge: 3,000 Stk

**2.2.260 E-Öffner FFRR 34**
*** gemäß Ausführungsbeschreibung 3
Menge: 3,000 Stk

**2.2.270 E-Öffner FFRR 37**
*** gemäß Ausführungsbeschreibung 3
Menge: 3,000 Stk

**2.2.280 E-Öffner Brandschutz**
*** gemäß Ausführungsbeschreibung 3
Menge: 1,000 Stk

**2.2.290 E-Öffner Fluchttür**
*** gemäß Ausführungsbeschreibung 3
Menge: 1,000 Stk

**2.2.300 E-Öffner 118F.14--A71**
*** gemäß Ausführungsbeschreibung 3
Menge: 1,000 Stk

**2.2.310 E-Öffner 118FRR--A71**
*** gemäß Ausführungsbeschreibung 3
Menge: 1,000 Stk

**2.2.320 E-Öffner 118F20--A71**
*** gemäß Ausführungsbeschreibung 3
Menge: 1,000 Stk

**2.2.330 E-Öffner 118S--A71**
*** gemäß Ausführungsbeschreibung 3
Menge: 1,000 Stk

**2.2.340 E-Öffner 131 RRFF-F14**
*** gemäß Ausführungsbeschreibung 3
Menge: 1,000 Stk

**2.2.350 E-Öffner 131 RRFF-F15**
*** gemäß Ausführungsbeschreibung 3
Menge: 1,000 Stk

**2.2.360 E-Öffner 131 Fafix**
*** gemäß Ausführungsbeschreibung 3
Menge: 1,000 Stk

**2.2.370 E-Öffner Fluchtweg Typ: 331**
*** gemäß Ausführungsbeschreibung 3
Menge: 1,000 Stk

**2.2.380 E-Öffner Fluchtweg Typ: 331**
*** gemäß Ausführungsbeschreibung 3
Menge: 1,000 Stk

**2.2.390 E Öffner Fluchtweg Typ: 331**
*** gemäß Ausführungsbeschreibung 3
Menge: 1,000 Stk

**2.2.400 E-Öffner 34FF**
*** gemäß Ausführungsbeschreibung 3
Menge: 1,000 Stk

**2.2.410 E-Öffner 118**
*** gemäß Ausführungsbeschreibung 3
Menge: 1,000 Stk

**2.2.420 E-Öffner 17**
*** gemäß Ausführungsbeschreibung 3
Menge: 1,000 Stk

**2.2.430 E-Öffner 37**
*** gemäß Ausführungsbeschreibung 3
Menge: 1,000 Stk

**2.2.440 Laufwagen für Schiebetür 2202**
*** gemäß Ausführungsbeschreibung 3
Menge: 6,000 Stk

**2.2.450 Laufwagen für Schiebetür 2302**
Menge: 6,000 Stk

**2.2.460 Laufwagen für Schiebetür 2401**
Menge: 6,000 Stk

**2.2.470 Akku**
*** gemäß Ausführungsbeschreibung 3
Menge: 1,000 Stk

**2.2.480 Akku**
*** gemäß Ausführungsbeschreibung 3
Menge: 1,000 Stk

**2.2.490 Akku**
Menge: 5,000 Stk

**2.2.500 Laufwagen für Schiebetür**
*** gemäß Ausführungsbeschreibung 3
Menge: 1,000 Stk

**2.2.510 Rollapparat für TXP Schiebetür**
*** gemäß Ausführungsbeschreibung 3
Menge: 1,000 Stk

**2.2.520 Glasscheibe für Karusselltür, Lieferung**
*** gemäß Ausführungsbeschreibung 3
Menge: 1,000 Stk

**2.2.530 Glascheibe für Karusselltür Montage**
*** gemäß Ausführungsbeschreibung 3
Menge: 1,000 Stk

**2.2.540 Schlüsselprogrammschalter GEZE**
*** gemäß Ausführungsbeschreibung 3
Menge: 1,000 Stk

**2.2.550 GEZE EMD**
*** gemäß Ausführungsbeschreibung 3
Menge: 1,000 Stk

**2.2.560 GEZE EMD IS**
*** gemäß Ausführungsbeschreibung 3
Menge: 1,000 Stk

**2.2.570 GEZE EMD F**
*** gemäß Ausführungsbeschreibung 3
Menge: 1,000 Stk

**2.2.580 GEZE EMD F IS**
*** gemäß Ausführungsbeschreibung 3
Menge: 1,000 Stk

**2.2.590 GEZE Steuerung DCU 5**
*** gemäß Ausführungsbeschreibung 3
Menge: 1,000 Stk

**2.2.600 GEZE Power Turn**
*** gemäß Ausführungsbeschreibung 3
Menge: 1,000 Stk

**2.2.610 GEZE Power Turn IS**
*** gemäß Ausführungsbeschreibung 3
Menge: 1,000 Stk

**2.2.620 GEZE Power Turn F**
*** gemäß Ausführungsbeschreibung 3
Menge: 1,000 Stk

**2.2.630 GEZE Power Turn F - IS**
*** gemäß Ausführungsbeschreibung 3
Menge: 1,000 Stk

**2.2.640 GEZE Steuerung DCU2-I für Drehtürantriebe EMD-I**
*** gemäß Ausführungsbeschreibung 3
Menge: 1,000 Stk

**2.2.650 GEZE Ersatzsteuerung DCU 8**
*** gemäß Ausführungsbeschreibung 3
Menge: 1,000 Stk

**2.2.660 Dormakaba Porteo**
*** gemäß Ausführungsbeschreibung 3
Menge: 1,000 Stk

**2.2.670 GEZE Austauschantrieb EMD**
*** gemäß Ausführungsbeschreibung 3
Menge: 1,000 Stk

**2.2.680 GEZE EMD Hebelarm rechts oder links**
*** gemäß Ausführungsbeschreibung 3
Menge: 1,000 Stk

#### Abschnitt 2.3 Nachunternehmerleistung

**2.3.10 Instandsetzungsleistungen von Nachunternehmern**
Menge: 5000,000 EUR

### Bereich 3 Modernisierung von Automatiktüranlagen

#### Abschnitt 3.1 Modernisierungsleistungen nach DIN 18650

**3.1.10 Antrieb Tormax/Landert Group AG Typ 1401**
*** gemäß Ausführungsbeschreibung 3
Menge: 1,000 Stk

**3.1.20 Türsteuerung Tormax/Landert Group AG Typ MSU**
*** gemäß Ausführungsbeschreibung 3
Menge: 1,000 Stk

**3.1.30 Encoder Kabel**
*** gemäß Ausführungsbeschreibung 3
Menge: 50,000 m

**3.1.40 Sensorleisten für einflügelige Tür 4 Safe**
*** gemäß Ausführungsbeschreibung 3
Menge: 1,000 Stk

**3.1.50 Sensorleisten für zweiflügelige Tür 4 Safe**
*** gemäß Ausführungsbeschreibung 3
Menge: 1,000 Stk

**3.1.60 Lieferung und Montage eines Antriebes ED 250 D**
*** gemäß Ausführungsbeschreibung 3
Menge: 5,000 Stk

**3.1.70 Drehtürantrieb inklusive Steuerung**
*** gemäß Ausführungsbeschreibung 3
Menge: 1,000 Stk

**3.1.80 Abdeckplatte Tormax 1401.FIRE**
*** gemäß Ausführungsbeschreibung 3
Menge: 1,000 Stk

**3.1.90 Antriebswelle kurz - TORMAX 1401.FIRE**
*** gemäß Ausführungsbeschreibung 3
Menge: 1,000 Stk

**3.1.100 Programmschalter Tormax 1401.FIRE**
*** gemäß Ausführungsbeschreibung 3
Menge: 1,000 Stk

**3.1.110 Auslösetaster**
*** gemäß Ausführungsbeschreibung 3
Menge: 1,000 Stk

**3.1.120 I/O Modul Tormax/Landert Group AG 1401.FIRE**
*** gemäß Ausführungsbeschreibung 3
Menge: 1,000 Stk

**3.1.130 Montagesatz Zusatzmodule**
*** gemäß Ausführungsbeschreibung 3
Menge: 1,000 Stk

**3.1.140 Rauchschalter ORS 142 mit Sockel 143 A RAL 9010**
*** gemäß Ausführungsbeschreibung 3
Menge: 2,000 Stk

**3.1.150 Ölflex geschirmt 4 x 2,5 mm²**
*** gemäß Ausführungsbeschreibung 3
Menge: 18,000 m

**3.1.160 Biegsames Elektro-Installationsrohr d= 40 mm**
*** gemäß Ausführungsbeschreibung 3
Menge: 36,000 m

**3.1.170 Steuerleitung 8 x 0,25 mm²**
*** gemäß Ausführungsbeschreibung 3
Menge: 50,000 m

**3.1.180 LZR Laserscanner zur Absicherung von automatischen Drehtüren gemäß DIN 18650 / EN 16005**
*** gemäß Ausführungsbeschreibung 3
Menge: 6,000 Stk

**3.1.190 Inbetriebnahme und Prüfbuch**
*** gemäß Ausführungsbeschreibung 3
Menge: 1,000 Stk

**3.1.200 Planet Fingerschutz-Rollo FSR 6000 [QUICK]**
*** gemäß Ausführungsbeschreibung 3
Menge: 1,000 Stk
